# JV Grünpflege an offenen Abwasseranlagen
Angebotsaufforderung (GAEB DA 2000 1.2, DA83)
Projekt: Grünpfle
Währung: EUR
Erstellt mit: CaliforniaX by G&W Software AG, CaliforniaX, 25.08.2026

## Zusätzlicher Text
Baubeschreibung und Vorbemerkungen

Jahresvertrag Grünpflege an offenen Abwasseranlagen 2027 mit 2-maliger Option auf Verlängerung

1. Leistungsumfang
Die Ausschreibung umfasst die Freiflächenpflege (Wiesen-, Pflaster- und Gehölzflächen) der AG Kanalbetrieb
des Tiefbauamtes der Landeshauptstadt Kiel.

Die Vordersätze der jeweiligen Positionen des Leistungsverzeichnisses wurden aufgrund der Erfahrungen der letzten Jahre ermittelt.
Die Abrufe der Einsätze erfolgt nach Bedarf für den Zeitraum eines Jahres.
Es handelt sich um mehrere Einzelaufträge, die zeitlich voneinander unabhängig im vorgenannten Zeitraum beauftragt werden. Der Auftraggeber kann keine Gewähr dafür übernehmen, dass die Arbeiten in dem ausgeschriebenen Umfang beauftragt werden. Eine Mindestgröße pro Einzelauftrag gibt es nicht. Der Auftragnehmer muss daher mit einer erheblichen Abweichung der Vordersätze bei der tatsächlichen Ausführung rechnen. Vergütet wird lediglich die tatsächlich erbrachte Leistung. Die Flächen der AG Kanalbetrieb umfassen:
26 Regenrückhaltebecken, 2 Betriebswege, 2 Bauwerke  und 2 Einleitstellen,
die sich im gesamten Stadtgebiet Kiels befinden.
Die Flächen umfassen ca. 48.000 m² und ca.5.800 m Zaun.

Die Flächen der RRB sind einmal jährlich ab Ende Juli bis spätestens Ende August zu mähen.
Die Flächen der Betriebswege, Bauwerke und Einleitstellen sind zweimal jährlich im Mai und September
zu mähen bzw. zu reinigen.

Die Laufzeit des Pflegevertrags gilt zunächst vom 01.01.2027 - 31.12.2027
In beidseitigem Einvernehmen kann die Laufzeit 2x jeweils um ein weiteres Jahr verlängert werden.
Der Vertrag endet automatisch bei Erreichen der Auftragssumme.

2. Baustelleneinrichtung
Die gesamten Baustelleneinrichtungen, die erforderlichen Fuhrleistungen, das Auf- und Abladen der Geräte
und Baustoffe sowie das Vorhalten der Geräte und Absperrungen sind in die Einheitspreise des
Leistungsverzeichnisses einzurechnen.

3. Haftung
Der Auftragnehmer haftet für alle durch ihn oder seinen Beauftragten verursachten Schäden. Der AN verpflichtet
sich die LH Kiel von allen Schadensansprüchen Dritter freizuhalten.

4. Angebot und Rechnungen
Der AN ist für die Dauer des Vertragszeitraumes an die von ihm angebotenen Einheitspreise gebunden.
Mögliche Material- oder Lohnerhöhungen für den Vertragszeitraum sind vorab in die Einheitspreise einzurechnen.
Eine spätere Anpassung an Material- oder Lohnkosten ist nicht möglich.
Der AN verpflichtet sich jede Pflegestelle anhand des vorliegenden Leistungsverzeichnisses abzurechnen.
Rapporte, Tagesberichte, LKW-Protokolle und Lieferscheine sind der Abrechnung beizulegen.

5. Verkehrssicherung
Vor Beginn von Baumarbeiten, die sich auf den Straßenverkehr auswirken, ist vom AN als Voraussetzung für die Durchführung der Arbeiten und zur Aufrechterhaltung von Verkehrssicherungsanlagen einschließlich der
Beschilderung und Baustellenmarkierung nach § 45 Abs. 2 StVO eine Verkehrsanordnung einzuholen.
Diese ist rechtzeitig vor Beginn der Arbeiten beim Bürger- und Ordnungsamt der Landeshauptstadt Kiel zu
beantragen. Diese Leistung einschließlich des Aufstellens und Vorhaltens von Schildern ist als Position im LV
enthalten.

6. Ver- und Entsorgungsanlagen
Im Bereich der Pflegeflächen befinden sich Ver- und Entsorgungsanlagen für Abwasser, Wasser, Gas, Strom,
Fernwärme, Telefon u.a. Der Bieter kann sich vor Abgabe des Angebotes beim Tiefbauamt der LH Kiel über die
Lage der Ver- und Entsorgungsanlagen erkundigen. Für die Anlagen im Gebiet der Baumaßnahme ist der
Auftragnehmer (AN) verantwortlich zur Anfrage der Planauskunft der Betreiber der Anlagen. Die Beschaffung der
Unterlagen ist allein die Aufgabe der ausführenden Firma. Sie kann sich der Internetplattform www.aliz.de bedienen.Der AN behält aber die Verantwortung für die Vollständigkeit der Planauskunft.
Kosten für Rohrleitungs-, Kabel- und sonstige Anlage Schäden, die durch den AN während der Bauarbeiten verursacht werden, werden vom Auftraggeber (AG) nicht übernommen. Sämtliche Versorgungsträger sind vor
Baubeginn zu benachrichtigen.

Anlagen Dritter, wie Versorgungsleitungen, Einfriedungen und dergleichen dürfen erst beseitigt oder geändert werden, wenn das Einverständnis des AG bzw. Eigentümers vorliegt. Der AN hat die Eigentümer der Anlagen
rechtzeitig vor Beginn der Beseitigung bzw. Veränderung zu verständigen.
Dies gilt für Rodungsarbeiten.
Bei den sonstigen Pflegearbeiten ist nicht in den Bodenbereich einzugreifen. Die Aufwendungen hierfür werden
nicht gesondert vergütet und sind in die Einheitspreise mit einzukalkulieren.

7. Besichtigung der Pflegestellen, Übersichtspläne
Der Auftragnehmer hat sich vor Angebotsabgabe vor Ort von Art und Umfang der zu vergebenden Leistungen zu informieren, sowie die zur Nutzung überlassenen Flächen und Zufahrtsmöglichkeiten zu besichtigen.
Begehungen mit der Bauleitung können gefordert werden. Lagepläne liegen bei.

8. Entsorgungsnachweise
Entsorgungsnachweise sind auf Anforderung vorzulegen: Die Entsorgung von Steinen, Pflanzenteilen, Fremdkörpern erfolgt nach der Abfallsatzung der Landeshauptstadt Kiel in dafür zugelassenen Deponien. Auf dem
Lieferschein ist jeweils der Herkunftsort des Materials zu vermerken. Die Entsorgungsgebühren sind in die
Einheitspreise der jeweils betroffenen Positionen einzukalkulieren.

9. Gehölzarbeiten
Die Ausführung der Gehölzarbeiten erfolgt nach den "Zusätzlichen Technischen Vertragsbedingungen und Richtlinien für Baumpflege und Baumsanierung" ZTV-Baumpflege 2017 der FLL (Forschungsgesellschaft
Landschaftsentwicklung Landschaftsbau e. V.) sowie der DIN 18920 Vegetationstechnik im Landschaftsbau; Schutz von Bäumen, Pflanzenbeständen und Vegetationsflächen bei Baumaßnahmen, 2014-07 und schließlich der RAS-LP 4 Richtlinien für die Anlage von Straßen; Teil: Landschaftspflege, Abschnitt 4: Schutz von Bäumen,
Vegetationsbeständen und Tieren bei Baumaßnahmen; Forschungsgesellschaft für das Straßen- und Verkehrswesen; Ausgabe 1999 bzw. 2023 nach Erscheinen.
Die Bestimmungen hinsichtlich des für Gehölzschnitte zulässigen Zeitraumes gem. § 27a LNatSchG und des BNatSchG sind einzuhalten. Durch die Schnitt- und Fällmaßnahmen darf der angrenzende Gehölzbestand in
keiner Weise beschädigt werden!
Zu fällende Bäume, die unter die Kieler Baumschutzsatzung bzw. unter die Kieler Baumschutzverordnung fallen, bedürfen einer Fällgenehmigung, die der AG in Absprache mit dem AN einholt.
Zu fällende Gehölze, die deutliche Spalten, tiefe Risse o. ä. aufweisen oder in denen Höhlen zu vermuten sind,
und die somit Biotopfunktion haben, sind dem AG zu melden. Der AG entscheidet, ob weitere
Genehmigungen erforderlich sind und holt diese bei Bedarf ein.

10. Umweltschutz
Bei der Durchführung der Pflegearbeiten im Bereich der Regenrückhaltebecken ist besonders behutsam und umsichtig zu arbeiten, d. h. eine Verunreinigung durch Öle und sonstige Bau- und Betriebsstoffe ist auszuschließen. Sämtliche auf der Baustelle eingesetzten Geräte sind mit biologisch abbaubaren Hydraulikölen zu betreiben. Es sind nur die
vorhandenen Wege und zugeteilten Flächen zu nutzen, wobei die Fahrten auf ein Minimum zu beschränken sind.
Verschmutzungen der öffentlichen und privaten Verkehrsflächen sind zu vermeiden und ohne besondere
Aufforderung sofort zu beseitigen.
Geschützte Tiere und Pflanzen sind nicht zu entfernen oder zu töten.

11. Nachtragsangebote
Für alle während der Bauzeit ggf. notwendigen Zusatzaufträge gelten die Bedingungen des Hauptauftrages,
außervertragliche Leistungen dürfen ohne Zustimmung nicht ausgeführt werden. Bei eventuellen Nachtragsangeboten
ist grundsätzlich ein Kalkulationsnachweis beizufügen. Ohne Kalkulationsnachweis erfolgt keine Prüfung, bzw. Beauftragung. (Nachtragsvereinbarung)

12. Personaleinsatz
Die Arbeiten müssen durch einen Gärtner im Garten- und Landschaftsbau oder gleichwertig beaufsichtigt werden.
Die Person ist mit Namen und Mobilnummer zu benennen.

13. Zeitplan
Der Auftraggeber ist 1 Woche vor Beginn von Pflegegängen über den zeitlichen Ablauf per E-Post oder Fax zu informieren, damit Kontrollen durch den AG eingeplant werden können.

14. Verlassen der Pflegestellen
Sämtliche Einsatzorte sind sauber zu hinterlassen. Schnitt- und Mähgut darf nicht auf öffentlichen Gehwegen verbleiben. Bei der Zwischenlagerung von Schnitt- und Mähgut ist darauf zu achten, daß es so gelagert wird, daß keine Gefahr für die Allgemeinheit davon ausgeht.
Abgeschnittene Äste dürfen nicht in öffentliche Gehwege hineinreichen. Schnitt -und Mähgut ist so zu lagern, daß es nicht vom Wind oder von spielenden Kindern verteilt werden kann.
Sämtliche Maßnahmen zum Verlassen der Pflegestellen sind in die Einheitspreise einzukalkulieren.

15. Allgemeine Schutzvorkehrungen
Der AN hat alle gesetzlichen Bestimmungen hinsichtlich der Sicherheit der am Bau Beteiligten Personen und Sachen einzuhalten. Zusätzlich zu den Sicherheitsbestimmungen der Berufsgenossenschaft Gartenbau ist die BGV C5 (Abwassertechnische Anlagen) und die TRBA 500  (Technische Richtlinie für Biologische Arbeitsstoffe, Allgemeine Hygiene Maßnahmen: Mindestanforderungen) einzuhalten.

Die Anlagen und Einzäunungen müssen nach Beendigung der Arbeiten wieder in den Ursprungszustand gebracht werden. Zum Feierabend und zum Wochenende müssen die Zaunanlagen und Tore geschlossen bzw. verschlossen
und gesichert gegen Zugang von Dritten sein.
Dem Auftragnehmer wird ein Schlüssel für alle Einsatzstellen übergeben.

## 66.3.554.26 Grünpflege 2027
Datum: 25.08.2026

### 1 Regenrückhaltebecken

*Hinweis*
Vorbemerkung Regenrückhaltebecken

Die 26 Regenrückhaltebecken befinden sich im gesamten Kieler Stadtgebiet. Die Böschungen sind teilweise sehr steil, so dass eine Sicherung gegen
Abrutschen und Hereinfallen der Arbeitnehmer nach Angaben der
Berufsgenossenschaft zu erfolgen hat.

Der Geräteeinsatz ist grundsätzlich dem Unternehmer überlassen. Der
Geräteeinsatz ist den topografischen und Beckenverhältnisse anzupassen. Aus einem Geräteeinsatz resultierende Schäden (tiefe Fahrspuren, Böschungsbruch, Bauwerkschäden usw.) sind zu vermeiden und sind bei schuldhaftem Verhalten durch den Unternehmer  auf seine Kosten zu beseitigen.
Aus diesem Grund wird eine Inaugenscheinnahme der RRB vor Angebotsabgabe dringend empfohlen. Lagepläne liegen bei.

Das gesamte Mähgut ist vollständig von der gesamten Fläche aufzunehmen und fachgerecht zu entsorgen. Das Mähgut darf nicht im Böschungsbereich liegen bleiben, es ist täglich nach der Mahd vom Böschungsbereich zu entfernen. Mähgut darf nicht in das Regenrückhaltebecken gelangen, sollte es hereinfallen,
ist es herauszufischen. Außerdem darf kein Mähgut auf Abdeckrosten von Zu- und Auslaufbauwerken verbleiben.
Angrenzende öffentliche Gehwege sind von Mähgut und sonstigen Verunreinigungen arbeitstäglich zu reinigen.
Lagermöglichkeiten von Mähgut sind in begrenztem Umfang an den Regenrückhaltebecken möglich.

Die Flächen sind einmal jährlich ab der 3. Juli Woche zu mähen. Die Flächen sind bis spätestens Ende August zu mähen.

**1.1 RRB Barkauer Straße**
Mahd des Regenrückhaltebeckens Barkauer Straße
Lage: Kronsburg, Bogenstraße / Poppenbrügger Weg
Zufahrt: 1. neben Bogenstraße 1, Torbreite beträgt 4,00 m
2. neben Poppenbrügger Weg 7, Torbreite beträgt 4,00 m
Umfahrt: nicht vollständig mit Großgerät möglich
Geräteeinsatz: Wahl des AN
Zu- und Abläufe: 2 Stück sind von Hand zu mähen.

ebene Fläche: 1.527m²
Böschungsfläche: 1.540m² (inkl. 20% Aufschlag)
Gesamtmähfläche: 3.067m²
Zaunlänge: 305m

Der Zaun ist auf der Innenseite(im Bereich der Tore auch auf der Außenseite) frei zu mähen. Dort wachsende Sträucher und Aufwuchs ist ebenfalls zu
entfernen.
Die wassergebundene Decke ist zu mähen.
Die Fläche ist in der Gesamtmähfläche enthalten.

Besonderheit: Mäharbeiten erst Ende August nach Ausblühen
der dort angesäten Blumenwiese möglich!

Hindernisse: Stubben von Sträuchern und Bäumen

Anfallende Schnittgut aufnehmen und entsorgen. Der Nachweis der geordneten Entsorgung nach dem Kreislaufwirtschafts- und Abfallgesetz (KrW-/AbfG) ist
auf Anforderung des AG vorzulegen.

Zusätzliche Arbeiten: siehe Pos. 02.002
Menge: 1,000 St

**1.2 RKB Wulfswiese**
Mahd des Regenklärbeckens Wulfswiese
Lage: Kronsburg, Kieler Kamp
Zufahrt: gegenüber Kieler Kamp 70 (befahrbarer Wanderweg)
Die beiden Torbreiten betragen je 4m
Umfahrt: nicht vollständig möglich
Geräteeinsatz: nach Wahl des AN
Zu- und Abläufe: 2 St. sind  von Hand zu mähen.

ebene Fläche: 1.278 m²
Böschungsfläche: 652 m² (inkl. 20% Aufschlag)
Gesamtmähfläche: 1.930 m²
Zaunlänge: 215 m

Der Zaun ist auf der Innen- und Außenseite (110 m) frei zu mähen. (Gesamtlänge 325 m). Dort wachsende Sträucher und Aufwuchs ist
ebenfalls zu entfernen.

Anfallende Schnittgut aufnehmen und entsorgen. Der Nachweis der geordneten Entsorgung nach dem Kreislaufwirtschafts- und Abfallgesetz (KrW-/AbfG) ist
auf Anforderung des AG vorzulegen.
Menge: 1,000 St

**1.3 RRB Goerdelerring**
Mahd des Regenrückhaltebeckens Goerdelerring
Lage: Wellsee, Goerdelerring
Zufahrt: westl. Goerdelerring 11 (Wanderweg)
Die Torbreite beträgt 4m
Umfahrt: nicht möglich
Geräteeinsatz: nach Wahl des AN
Zu- und Abläufe: je 1 St. sind  von Hand zu mähen.

ebene Fläche: 290 m²
Böschungsfläche: 333 m² (inkl. 20% Aufschlag)
Gesamtmähfläche: 623 m²
Zaunlänge: 120 m

Der Zaun ist auf der Innen- und Außenseite frei zu mähen.
(Gesamtlänge 240 m). Dort wachsende Sträucher und Aufwuchs
ist ebenfalls zu entfernen.

Hindernisse:  Geländeunebenheiten

Anfallende Schnittgut aufnehmen und entsorgen. Der Nachweis der geordneten Entsorgung nach dem Kreislaufwirtschafts- und Abfallgesetz (KrW-/AbfG) ist
auf Anforderung des AG vorzulegen.

Zusätzliche Arbeiten: siehe Pos. 03.005
Menge: 1,000 St

**1.4 RKB Winterbeker Lauf**
Mahd des Regenklärbeckens Winterbeker Lauf
/Moorteichwiese + Fläche am Graben
Lage: Südfriedhof,
Zufahrt: Zu-/Abfahrt B76, gegenüber MVK (steiler Weg)
2 Tore je 4m breit
Umfahrt: nicht vollständig möglich
Geräteeinsatz: nach Wahl des AN
Zu- und Abläufe: 2 St. unter WSP.

ebene Fläche: 614 m²
Böschungsfläche: 218 m² (inkl. 20% Aufschlag)
Gesamtmähfläche: 832 m² + 400 m² Fläche am Graben = 1.232 m²
Zaunlänge: 133 m
Der Zaun ist auf der Innenseite allseitig frei zu mähen (133m). Dort wachsende Sträucher und Aufwuchs ist ebenfalls zu entfernen.
Auf der Außenseite ist der Zaun auf 3 Seiten frei zu mähen (95 m).
Es sind außerdem noch 60 m² Brombeeren und Wildwuchs zu entfernen.

Besonderheiten: auf dem Gelände stehen Bienenstöcke. In diesem Bereich
ist vorsichtig zu arbeiten. Ein Teil der Fläche ist mit Folie (Maßnahme gegen Knöterich) belegt.

Anfallende Schnittgut aufnehmen und entsorgen. Der Nachweis der geordneten Entsorgung nach dem Kreislaufwirtschafts- und Abfallgesetz (KrW-/AbfG) ist
auf Anforderung des AG vorzulegen.
Menge: 1,000 St

**1.5 RKB Aubrook am Tiergehege**
Mahd des Regenklärbeckens und Grabens Aubrook am Tiergehege
Lage: Hassee, Wanderweg Tiergehege an der Struckdieksau
Zufahrt: neben Uhlenkrog 11 über befestigten Wanderweg
Die Torbreite beträgt 4m
Umfahrt: nicht möglich
Geräteeinsatz: nach Wahl des AN
Zu- und Abläufe: 2 St. unter WSP.

ebene Fläche: 463 m²
Böschungsfläche: 501 m² (inkl. 20% Aufschlag)
Gesamtmähfläche: 964 m²+ 530 m² am Graben =  1.494 m²

Zaunlänge: 105 m
Der Zaun ist auf der Innen- und teilweise auf der Außenseite
freizuschneiden (Gesamtlänge: 180 m). Dort wachsende Sträucher
und Aufwuchs ist ebenfalls zu entfernen.

Mähfläche außerhalb der Einzäunung RRB:
Böschung und Schotterrasen (in Gesamtfläche enthalten).

Hindernisse: Geländeunebenheiten

Anfallende Schnittgut aufnehmen und entsorgen. Der Nachweis der geordneten Entsorgung nach dem Kreislaufwirtschafts- und Abfallgesetz (KrW-/AbfG) ist
auf Anforderung des AG vorzulegen.

Zusätzliche Arbeiten: siehe Pos. 03.005
Menge: 1,000 St

**1.6 RRB Wellseedamm / Liebigstraße**
Mahd des Regenrückhaltebeckens Wellseedamm/Liebigstraße
Lage: Wellsee, Wellseedamm
Zufahrt: neben Wellseedamm 1
die Torbreite beträgt 4m
Umfahrt: vollständig möglich
Geräteeinsatz: nach Wahl des AN
Zu- und Abläufe: 2 St. unter WSP.

ebene Fläche: 1.961 m²
Böschungsfläche: 1.517 m² (inkl. 20% Aufschlag)
Gesamtmähfläche: 3.478 m²
Zaunlänge: 118m
Der Zaun ist auf der Innen- und teilweise auf der Außenseite
freizuschneiden (Gesamtlänge: 180 m). Dort wachsende Sträucher und
Aufwuchs ist ebenfalls zu entfernen.

Besonderheit: Mäharbeiten erst Ende August nach Ausblühen der dort angesäten Blumenwiese möglich!

Anfallende Schnittgut aufnehmen und entsorgen. Der Nachweis der geordneten Entsorgung nach dem Kreislaufwirtschafts- und Abfallgesetz (KrW-/AbfG) ist
auf Anforderung des AG vorzulegen.
Menge: 1,000 St

**1.7 RRB KN / Radewisch**
Mahd des Regenrückhaltebeckens KN/Radewisch
Lage: Wellsee, Radewisch/Wellseedamm
Zufahrt: gegenüber der Zufahrt KN in Radewisch
Die Torbreite beträgt 4 m
Umfahrt: ist nur mit Kleingerät möglich
Geräteeinsatz: nach Wahl des AN
Zu- und Abläufe: befinden sich unterhalb der Foliengrenze.
Die Böschungsinnenkante ist nur ca. 5 m tief zu mähen.

ebene Fläche: 1.014 m²
Böschungsfläche: 632 m² (inkl. 20% Aufschlag)
Gesamtmähfläche: 1.646 m²
Zaunlänge: ca. 190m
Der Zaun ist innerhalb und außerhalb des Grundstückes frei zu mähen.
Dort wachsende Sträucher und Aufwuchs ist ebenfalls zu entfernen.
Die Zufahrt aus Schotterrasen ist mit zu mähen (Fläche
enthalten in der Gesamtmähfläche).

Hindernisse: Die Böschung ist mit Findlingen belegt.

Bemerkung: Das RRB ist ca. 3-4 m unterhalb der Böschungsoberkante mit Folie ausgelegt. Ein Hineinfallen ist lebensgefährlich. Die Mitarbeiter sind
entsprechend zu sichern.

Besonderheit: Mäharbeiten erst Ende August nach Ausblühen der dort angesäten Blumenwiese möglich!

Anfallende Schnittgut aufnehmen und entsorgen. Der Nachweis der geordneten Entsorgung nach dem Kreislaufwirtschafts- und Abfallgesetz (KrW-/AbfG) ist
auf Anforderung des AG vorzulegen.
Menge: 1,000 St

**1.8 RRB Rodebörn**
Mahd des Regenrückhaltebeckens Rodebörn
Lage: Neumeimersdorf, Radewisch (Höhe Fa. Zöllner)
Zufahrt: Höhe Zöllner
Die beiden Torbreiten betragen je 4m.
Umfahrt: vollständig mit Großgerät (2,50m) möglich
Geräteeinsatz: nach Wahl des AN
Zu- und Abläufe: 2 St. unter WSP.

ebene Fläche: 1.193 m²
Böschungsfläche: 1.637 m² (inkl. 20% Aufschlag)
Gesamtmähfläche: 2.830 m²
Zaunlänge: 270m

Die Zufahrt aus Schotterrasen ist mit zu mähen (Fläche enthalten in der
Gesamtmähfläche).
Der Zaun ist auf der Innenseite frei zu mähen. Die Zufahrt außerhalb des Zaunes ist frei zu mähen (Fläche enthalten in der Gesamtfläche).
Dort wachsende Sträucher und Aufwuchs ist ebenfalls zu entfernen.

Hindernisse: Pfosten für Schächte

Anfallende Schnittgut aufnehmen und entsorgen. Der Nachweis der geordneten Entsorgung nach dem Kreislaufwirtschafts- und Abfallgesetz (KrW-/AbfG) ist
auf Anforderung des AG vorzulegen.
Menge: 1,000 St

**1.9 RRB Grot-Steenbusch**
Mahd des Regenrückhaltebeckens Grot Steenbusch
Lage: Neumeimersdorf, Radewisch, Hinterland Grot Steenbusch
Zufahrt: Radewisch, Justdiek, Wanderweg
Die Torbreite beträgt 4m
Umfahrt: Nicht vollständig mit Großgerät (2,50m) möglich
Geräteeinsatz: nach Wahl des AN
Zu- und Abläufe: 2 St. unter WSP.

ebene Fläche: 1715 m² im Versickerungsbecken
Böschungsfläche: 1.583 m² (inkl. 20% Aufschlag)
Gesamtmähfläche: 3.298 m²
Zaunlänge: 249 m

Hindernisse: Schächte in der Versickerungsfläche,
Gräben im Zulauf des Versickerungsbereiches.

Der Zaun ist auf der Innenseite (249 m) und auf der Außenseite (82 m) an der Seite zum Weg frei zu mähen (Gesamtlänge: 331 m). Dort wachsende Sträucher und Aufwuchs ist ebenfalls zu entfernen.

Bemerkung: Der Versickerungsteil ist Bestandteil dieses Leistungsverzeichnisses und muß gemäht werden. Das Gerät ist den jeweiligen Untergrundverhältnissen anzupassen.

Anfallende Schnittgut aufnehmen und entsorgen. Der Nachweis der geordneten Entsorgung nach dem Kreislaufwirtschafts- und Abfallgesetz (KrW-/AbfG) ist
auf Anforderung des AG vorzulegen.
Menge: 1,000 St

**1.10 RRB Sportplatz Meimersdorf**
Mahd des Regenrückhaltebeckens Sportplatz Meimersdorf
Lage: Neumeimersdorf, Kieler Weg Höhe Sportplatz Meimersdorf
Zufahrt: Lütt-Steenbusch, Parkplatz Turnhalle Johanna-
Mestorf-Schule und über den Kieler Weg (nur fußläufig)
2 Tore je 4m breit.
Umfahrt: Nicht möglich
Geräteeinsatz: nach Wahl des AN
Zu- und Abläufe: 1 St. ist von Hand zu mähen.

ebene Fläche: 1.461 m² im Versickerungsbecken und Nebenfläche
Böschungsfläche: 320 m² (inkl. 20% Aufschlag)
Gesamtmähfläche: 1.782 m²
Zaunlänge: 85 m
Der Zaun ist von der Innen- und Außenseite des Beckens frei zu mähen (Gesamtlänge: 170 m).
Dort wachsende Sträucher und Aufwuchs ist ebenfalls zu entfernen.

Hindernisse: Die Überlaufschwellen sind gepflastert

Bemerkung: Der Versickerungsteil ist Bestandteil dieses Leistung und muß
gemäht werden. Die Versickerungsmulden bestehen aus langgezogenen Becken und Böschungen. Das Gerät ist den jeweiligen
Untergrundverhältnissen anzupassen.

Anfallende Schnittgut aufnehmen und entsorgen. Der Nachweis der geordneten Entsorgung nach dem Kreislaufwirtschafts- und Abfallgesetz (KrW-/AbfG) ist
auf Anforderung des AG vorzulegen.
Menge: 1,000 St

**1.11 RRB Lütt-Steenbusch**
Mahd des Regenrückhaltebeckens Lütt-Steenbusch
/KielerWeg
Lage: Neumeimersdorf, Kieler Weg/Lütt-Steenbusch
Zufahrt: Kieler Weg/Lütt-Steenbusch
2 Tore je 4m breit
Umfahrt: Nicht möglich
Geräteeinsatz: nach Wahl des AN
Zu- und Abläufe: 2 St. unter WSP.

ebene Fläche: 182 m² im Versickerungsbecken und
Nebenfläche
Böschungsfläche: 1.031 m² (inkl. 20% Aufschlag)
Gesamtmähfläche: 1.213 m²
Zaunlänge: 150 m
Der Zaun ist an der Innen- und an der Außenseite frei zu mähen (Gesamtlänge. 300 m).
Dort wachsende Sträucher und Aufwuchs ist ebenfalls zu entfernen.

Hindernisse: keine

Bemerkung: Die Fläche außerhalb des Zaunes zu den Wohnhäusern hin
ist mit zu mähen. Die Fläche ist in der Gesamtmähfläche enthalten.

Anfallende Schnittgut aufnehmen und entsorgen. Der Nachweis der geordneten Entsorgung nach dem Kreislaufwirtschafts- und Abfallgesetz (KrW-/AbfG) ist
auf Anforderung des AG vorzulegen.

Zusätzliche Arbeiten: siehe Pos. 03.001
Menge: 1,000 St

**1.12 RRB Kieler Weg / Bormkamp**
Mahd des Regenrückhaltebeckens Kieler Weg/Bormkamp
Lage: Neumeimersdorf, Kieler Weg/Bornkamp
Zufahrt: Kieler Weg zwischen Kieler Weg 160 und 164
Die Torbreite beträgt 4 m und 2x 1m Türen sind vorhanden
Umfahrt: an zwei Seiten möglich
Geräteeinsatz: nach Wahl des AN
Zu- und Abläufe: 4 Stück sind  von Hand zu mähen.

ebene Fläche: 959 m²
Böschungsfläche: 1.070 m² (inkl. 20% Aufschlag)
Gesamtmähfläche: 2.029 m²
Zaunlänge:  215 m
Der Zaun ist an der Innen- und an der Außenseite frei zu schneiden (Gesamtlänge: 430 m).
Dort wachsende Sträucher und Aufwuchs ist ebenfalls zu entfernen.

Hindernisse: Stubben von Sträuchern und Bäumen

Bemerkung: Die Böschung ist teilweise sehr steil.
Bitte die Mitarbeiter entsprechend sichern.

Anfallende Schnittgut aufnehmen und entsorgen. Der Nachweis der geordneten Entsorgung nach dem Kreislaufwirtschafts- und Abfallgesetz (KrW-/AbfG) ist
auf Anforderung des AG vorzulegen.

Zusätzliche Arbeiten: siehe Pos. 03.0001
Menge: 1,000 St

**1.13 RRB Citti**
Mahd des Regenrückhaltebeckens Citti
Lage: Hasse, Einkaufszentrum
Zufahrt: Einkaufszentrum, Autobahnabfahrt
Tor 4 m breit
Umfahrt: Nicht möglich
Geräteeinsatz: nach Wahl des AN
Zu- und Abläufe: 2 St. sind von Hand zu mähen.

ebene Fläche: 0 m²
Böschungsfläche: 1.379 m² (inkl. 20% Aufschlag)
Gesamtmähfläche: 1.379 m²
Zaunlänge: 196 m
Hindernisse: Stubben von Sträuchern und Bäumen

Zaun ist von innen und von außen frei zu schneiden. Dort wachsende Sträucher und Aufwuchs ist ebenfalls zu entfernen.

Bemerkung: Die Böschung ist sehr steil Die Mitarbeiter
sind entsprechend zu sichern.

Anfallende Schnittgut aufnehmen und entsorgen. Der Nachweis der geordneten Entsorgung nach dem Kreislaufwirtschafts- und Abfallgesetz (KrW-/AbfG) ist
auf Anforderung des AG vorzulegen.

Zusätzliche Arbeiten: siehe Pos. 03.005
Menge: 1,000 St

**1.14 RRB Mühlenweg**
Mahd des Regenrückhaltebeckens Mühlenweg
Lage: Hasse, Gartengelände
Zufahrt: über Mühlenweg ins Gartengelände
Umfahrt: außen möglich
Geräteeinsatz: nach Wahl des AN
Zu- und Abläufe: 2 St. sind von Hand zu mähen.

ebene Fläche: 0m²
Böschungsfläche: 561 m² (inkl. 20% Aufschlag)
Gesamtmähfläche: 541 m²
Zaunlänge: 115m
Die Innen- und Außenseiten des Zaunes
sind zu mähen (Gesamtlänge: 230 m). Dort wachsende Sträucher
und Aufwuchs ist ebenfalls zu entfernen.

Hindernisse: keine

Anfallende Schnittgut aufnehmen und entsorgen. Der Nachweis der geordneten Entsorgung nach dem Kreislaufwirtschafts- und Abfallgesetz (KrW-/AbfG) ist
auf Anforderung des AG vorzulegen.
Menge: 1,000 St

**1.15 RKB Speckenbeker Weg**
Mahd des Regenklärbeckens Speckenbeker Weg
Lage: Hassee, an der Pumpstation
Zufahrt: über Speckenbeker Weg
Ein Tor in 4 m Breite und 1 Tür in 1 m Breite sind vorhanden
Umfahrt: an zwei Seiten möglich
Geräteeinsatz: nach Wahl des AN
Zu- und Abläufe: 2 St. sind von Hand zu mähen.

ebene Fläche: 286 m² inklusive Nebenfläche
Böschungsfläche: 246 m² (inkl. 20% Aufschlag)
Gesamtmähfläche: 532 m²
Zaunlänge: 112 m
Der Zaun ist von der Innen- und von der Außenseite
frei zu mähen (Gesamtlänge: 224 m). Dort wachsende Sträucher
und Aufwuchs ist ebenfalls zu entfernen.

Hindernisse: Stubben von Sträuchern und Bäumen
Bemerkung: Die Böschung ist steil

Anfallende Schnittgut aufnehmen und entsorgen. Der Nachweis der geordneten Entsorgung nach dem Kreislaufwirtschafts- und Abfallgesetz (KrW-/AbfG) ist
auf Anforderung des AG vorzulegen.

Zusätzliche Arbeiten: siehe Pos. 03.001
Menge: 1,000 St

**1.16 RRB Saarbrückenstraße**
Mahd des Regenrückhaltebeckens Saarbrückenstraße
Lage: hinter der Saarbrückenstraße 143
Zufahrt: über unbefestigten Fussweg, geeignet für Kleinfahrzeuge
Umfahrt: teilweise möglich
Geräteeinsatz: nach Wahl des AN
Zu- und Abläufe: 2 St. sind von Hand zu mähen.

ebene Fläche: 0 m²
Böschungsfläche: 904 m² (inkl. 20% Aufschlag)
Gesamtmähfläche: 904m²
Zaunlänge: 177 m incl. Betonwand
Die Innenseite (177m) des Zaunes und der Betonwand sind
frei zu mähen.Die Außenseite des Zaunes (110 m )Richtung wassergebundem
Weg ist frei zu mähen (Gesamtlänge: 287 m).
Dort wachsende Sträucher und Aufwuchs ist ebenfalls zu entfernen.

Hindernisse: keine
Bemerkung: Die Böschung ist sehr steil. Die Mitarbeiter
sind entsprechend zu sichern.

Anfallende Schnittgut aufnehmen und entsorgen. Der Nachweis der geordneten Entsorgung nach dem Kreislaufwirtschafts- und Abfallgesetz (KrW-/AbfG) ist
auf Anforderung des AG vorzulegen.
Menge: 1,000 St

**1.17 RRB Bienenweg**
Mahd des Regenrückhaltebeckens Bienenweg
Lage: Neumeimersdorf, Kieler Weg Höhe Pumstation
Meimersdorf
Zufahrt: Die beiden Torbreite betragen je 4 m
Umfahrt: vollständig mit Großgerät (2,50m) möglich
Geräteeinsatz: nach Wahl des AN
Zu- und Abläufe: 2 St. sind von Hand zu mähen

ebene Fläche: 1.467m²
Gesamtmähfläche: 1.467m²

Zaunlänge: ca. 184m

Der Zaun ist auf der Innen- und Außenseite frei zu mähen
(Gesamtlänge: 368 m).
Dort wachsende Sträucher und Aufwuchs ist ebenfalls zu entfernen.

Anfallende Schnittgut aufnehmen und entsorgen. Der Nachweis der geordneten Entsorgung nach dem Kreislaufwirtschafts- und Abfallgesetz (KrW-/AbfG) ist
auf Anforderung des AG vorzulegen.
Menge: 1,000 St

**1.18 RRB Bursehn**
Mahd des Regenrückhaltebeckens Bursehn
Lage: Neumeimersdorf, Bursehn 16
Zufahrt: über unbefestigten Weg, geeignet für Kleinfahrzeuge
Die beidenTorbreiten betragen je 4m

Umfahrt: an zwei Seiten möglich

Geräteeinsatz: nach Wahl des AN
Zu- und Abläufe: 2 St. sind von Hand zu mähen

ebene Fläche: 2.826m²
Böschungsfläche: 0m² (inkl. 20% Aufschlag)
Gesamtmähfläche: 2.826m²

Der Zaun ist auf der Innenseite 244m und Außenseite (3 Seiten ohne Knick)
116m an der Seite zum Weg frei zu mähen (Gesamtlänge 360m).
Dort wachsende Sträucher und Aufwuchs ist ebenfalls zu entfernen.

Hindernisse: Gräben im Zulauf des Regenrückhaltebeckens
und Bäume

Anfallende Schnittgut aufnehmen und entsorgen. Der Nachweis der geordneten Entsorgung nach dem Kreislaufwirtschafts- und Abfallgesetz (KrW-/AbfG) ist
auf Anforderung des AG vorzulegen.
Menge: 1,000 St

**1.19 RRB Lena-Schröder-Weg**
Mahd des Regenrückhaltebeckens Lena-Schröder-Weg
Lage: Wik,  Lena-Schröder-Weg
Zufahrt: Höhe Lena-Schröder-Weg 34 und über
unbefestigten Fussweg, geeignet für Kleinfahrzeuge

Die beiden Torbreiten betragen je 4m
Umfahrt ist möglich
Geräteeinsatz: nach Wahl des AN
Zu- und Abläufe: 2 St. unter WSP.

ebene Fläche: 1.207m²
Böschungsfläche: 1.393m² (inkl. 20% Aufschlag)
Gesamtmähfläche: 2.600m²
Zaunlänge: 245m

Bemerkung: Die Böschung ist steil
Hindernisse: Bäume

Der Zaun ist auf der Innenseite 245m komplett und an
der Außenseite 150m am Weg und bis zur Böschung frei zu mähen. (Gesamtlänge 395m). Dort wachsende Sträucher und Aufwuchs ist
ebenfalls zu entfernen.

Anfallende Schnittgut aufnehmen und entsorgen. Der Nachweis der geordneten Entsorgung nach dem Kreislaufwirtschafts- und Abfallgesetz (KrW-/AbfG) ist
auf Anforderung des AG vorzulegen.
Menge: 1,000 St

**1.20 RRB Uhlenkrog Ost**
Mahd des Regenrückhaltebeckens Uhlenkrog-Ost
(Hasseldiek)
Lage: Hasseldieksdamm,  Uhlenkrog 190 beim Tierheim
Zufahrt: Zufahrt über wassergebundenen Weg ca. 150m vor dem Tierheim Uhlenkrog geeignet für Klein- und Großfahrzeuge.

Torbreite beträgt 4,0 und 1,0m
Umfahrt möglich
Geräteeinsatz: nach Wahl des AN
Zu- und Abläufe: 2 Stück, Bauwerke unter- und oberhalb WSP.

ebene Fläche: 0 m²
Böschungsfläche: 2.352m² (inkl. 20% Aufschlag)
Gesamtmähfläche: 2.352m²
Zaunlänge: 290m
Der Zaun ist auf der Innen- und Außenseite frei zu mähen
(Gesamtlänge: 580m). Dort wachsende Sträucher und Aufwuchs
ist ebenfalls zu entfernen.

Bemerkung: Die Böschung ist sehr steil!
Hindernisse: Sträucher und Ölsperrbauwerk

Anfallende Schnittgut aufnehmen und entsorgen. Der Nachweis der geordneten Entsorgung nach dem Kreislaufwirtschafts- und Abfallgesetz (KrW-/AbfG) ist
auf Anforderung des AG vorzulegen.

Zusätzliche Arbeiten: siehe Pos. 03.001
Menge: 1,000 St

**1.21 RRB Uhlenkrog West**
Mahd des Regenrückhaltebeckens Uhlenkrog-West
(Hasseldiek)
Lage: Hasseldieksdamm,  Uhlenkrog 190 beim Tierheim
Zufahrt: Zufahrt über wassergebundenen Weg ca. 150m vor dem Tierheim
Uhlenkrog geeignet für Klein- und Großfahrzeuge.

Torbreite beträgt 2x 4,0 und 1,0m
Umfahrt  an 2 Seiten möglich
Geräteeinsatz: nach Wahl des AN
Zu- und Abläufe: 2 Stück, Bauwerke unter- und oberhalb
WSP.

ebene Fläche: 590 m²
Böschungsfläche: 973 m² (inkl. 20% Aufschlag)
Gesamtmähfläche: 1.563 m²
Zaunlänge: 250 m
Der Zaun ist auf der Innen- und Außenseite frei zu mähen (Gesamtlänge: 500m). Dort wachsende Sträucher und Aufwuchs ist ebenfalls zu entfernen.

Bemerkung: Die Böschung ist sehr steil!
Hindernisse: Sträucher und Ölsperrbauwerk

Anfallende Schnittgut aufnehmen und entsorgen. Der Nachweis der geordneten Entsorgung nach dem Kreislaufwirtschafts- und Abfallgesetz (KrW-/AbfG) ist
auf Anforderung des AG vorzulegen.

Zusätzliche Arbeiten: siehe Pos. 03.001
Menge: 1,000 St

**1.22 RRB Zum Wasserturm**
Mahd der Fläche vor dem Regenrückhaltebecken Zum
Wasserturm
Lage: Friedrichsort, Boelckestraße / Zum Wasserturm
Zufahrt: Über befestigten Straße, geeignet für Kleinfahrzeuge
Die Torbreite beträgt 4 m und 1 m
Umfahrt nicht möglich
Geräteeinsatz: nach Wahl des AN

ebene Fläche: 125 m²
Böschungsfläche: 953 m² (inkl. 20% Aufschlag)
Gesamtmähfläche: 1.078 m²
Die Überflutungsfläche im Becken muss mit geeignetem Gerät gemäht werden
.
Zaunlänge: 187 m
Der Zaun des RRB ist auf der Innenseite und an der
Außenseite frei zu mähen (Gesamtlänge 374 m). Dort wachsende Sträucher und Aufwuchs ist ebenfalls zu entfernen.

Anfallende Schnittgut aufnehmen und entsorgen. Der Nachweis der geordneten Entsorgung nach dem Kreislaufwirtschafts- und Abfallgesetz (KrW-/AbfG) ist
auf Anforderung des AG vorzulegen.
Menge: 1,000 St

**1.23 RRB Klausbrook**
Mahd von Teilflächen am RRB Klausbrook
Lage: Suchsdorf (Klausbrook), Jacobystraße 56 bis
Baumgartenstraße 30, und Schückingstraße 29

Zufahrt: Suchsdorf über Jacobystraße und
Baumgartenstraße, die Zugangstore haben eine Breite
von 1,0m.
Zufahrt über Schückingstraße 29: Tor = 4 m breit

Teilflächen:
1. Grün und Gebüsch an der Böschungsfläche
bis zu Wasserkante (Jacobystraße 56 bis
Baumgartenstraße 30) auf Bodenhöhe zurück schneiden.
Flächen nach Rückschnitt reinigen (Unrat und Gehölzaufwuchs entfernen). Nicht geeignet für Kleinfahrzeuge!

2. Bereich Schückingstraße 29: 30 m vor und hinter dem Zaun frei schneiden. Dort wachsende Sträucher und Aufwuchs ist ebenfalls zu entfernen. Grün und Gebüsch bis zur Wasserkante zurück schneiden.

3. Der Zaun des RRB ist von der Jacobystraße 56 bis
Baumgartebstraße 30 auf der Innenseite 245m frei zu mähen. Dort
wachsende Sträucher und Aufwuchs ist ebenfalls zu entfernen.

Böschungsfläche gesamt: 949m² (inkl. 20% Aufschlag)

Hindernisse: Steine, Stubben von Sträuchern und Bäumen

Geräteeinsatz: Nach Wahl des AN
Umfahrt: Nicht möglich

Bemerkung: Die Böschung ist sehr steil. Die Mitarbeiter
sind entsprechend zu sichern.

Die Anlage und Einzäunungen müssen nach Beendigung der Arbeiten wieder
in den Ursprungszustand gebracht werden. Zum Feierabend und zum Wochenende müssen die Zaunanlagen und Tore geschlossen bzw. verschlossen sein.

Anfallendes  Schnittgut aufnehmen und entsorgen. Der Nachweis der geordneten Entsorgung nach dem Kreislaufwirtschafts- und Abfallgesetz (KrW-/AbfG) ist
auf Anforderung des AG vorzulegen.
Menge: 1,000 St

**1.24 RRB Krooger Kamp**
Mahd des Regenrückhaltebeckens Krooger Kamp
Lage: Kiel-Elmschenhagen hinter Innweg 62
Zufahrt: erst über befestigten, dann über unbefestigten Fußweg,
geeignet für Kleinfahrzeuge
2 Tore je 4 m Breite und eine Tür 1 m breit vorhanden
Umfahrt: außerhalb des Zaunes möglich
Geräteeinsatz: nach Wahl des AN
Zu- und Abläufe: 2 St. sind von Hand zu mähen.

ebene Fläche: 0 m²
Böschungsfläche: 2.468 m² (inkl. 20% Aufschlag)
Gesamtmähfläche: 2468 m²
Zaunlänge: 353 m
Die Innen- und Außenseite (gesamt 706 m) des Zaunes sind
frei zu mähen.
Dort wachsende Sträucher und Aufwuchs ist ebenfalls zu entfernen.

Hindernisse: keine
Bemerkung: Die Böschung ist sehr steil. Die Mitarbeiter
sind entsprechend zu sichern.
In einem Teilbereich (ca. 20 m²)muss auf Bärenklau kontrolliert werden.
Bei Bedarf ist er fachgerecht zu entfernen.

Anfallende Schnittgut aufnehmen und entsorgen. Der Nachweis der geordneten Entsorgung nach dem Kreislaufwirtschafts- und Abfallgesetz (KrW-/AbfG) ist
auf Anforderung des AG vorzulegen.
Menge: 1,000 St

**1.25 RRB Pfaffenteichgraben**
Mahd des Regenrückhaltebeckens Pfaffenteichgraben
Lage: Kiel-Elmschenhagen
Zufahrt: über unbefestigten Fußweg hinter Franzensbader Straße 20
geeignet für Kleinfahrzeuge
2 Tore je 4 m Breite vorhanden
Umfahrt: innerhalb des Zaunes nicht möglich
Geräteeinsatz: nach Wahl des AN
Zu- und Abläufe: 2 St. sind von Hand zu mähen.

ebene Fläche: 0 m²
Böschungsfläche: 930 m² (inkl. 20% Aufschlag)
Gesamtmähfläche: 930 m²
Zaunlänge: 156 m
Die Innen- und Außenseite (gesamt 241 m) des Zaunes sind
frei zu mähen.
Dort wachsende Sträucher und Aufwuchs ist ebenfalls zu entfernen.

Hindernisse: keine
Bemerkung: Die Böschung ist sehr steil. Die Mitarbeiter
sind entsprechend zu sichern.

Anfallende Schnittgut aufnehmen und entsorgen. Der Nachweis der geordneten Entsorgung nach dem Kreislaufwirtschafts- und Abfallgesetz (KrW-/AbfG) ist
auf Anforderung des AG vorzulegen.
Menge: 1,000 St

**1.26 RRB Goldregenholz**
Mahd des Regenrückhaltebeckens Goldregenholz
Lage: Kiel-Neumeimersdorf
Zufahrt: über unbefestigten Fußweg neben Oleanderplatz 1
geeignet für Kleinfahrzeuge
1 Tor in 4 m Breite vorhanden
Umfahrt: teilweise außerhalb des Zaunes möglich
Geräteeinsatz: nach Wahl des AN
Zu- und Abläufe: 1 St. ist von Hand zu mähen.

ebene Fläche: 0 m²
Böschungsfläche: 363 m² (inkl. 20% Aufschlag)
Gesamtmähfläche: 363 m²
Zaunlänge: 85 m
Die Innen- und Außenseite (gesamt 157 m) des Zaunes sind
frei zu mähen.
Dort wachsende Sträucher und Aufwuchs ist ebenfalls zu entfernen.

Hindernisse: keine
Bemerkung: Die Böschung ist sehr steil. Die Mitarbeiter
sind entsprechend zu sichern.

Anfallende Schnittgut aufnehmen und entsorgen. Der Nachweis der geordneten Entsorgung nach dem Kreislaufwirtschafts- und Abfallgesetz (KrW-/AbfG) ist
auf Anforderung des AG vorzulegen.
Menge: 1,000 St

### 2 Grünpflege

**2.1 RRB Wellseedamm**
Zusatzarbeiten:
Brombeeren zurück schneiden

Ausladend wachsende Brombeeren an Böschung 1 x pro Jahr
zurück schneiden,
Arbeitshöhe bis 3,5 m an Böschung,
max. Trieblängen 4m; Schnittgut aufnehmen und
entsorgen.
Der Nachweis der geordneten Entsorgung nach
dem Kreislaufwirtschafts- und Abfallgesetz (KrW-/AbfG)
ist auf Anforderung des AG vorzulegen.
Menge: 100,000 m

**2.2 RRB Barkauer Straße**
Zusatzarbeiten:
Bodendeckerfläche an beiden Zufahrten zurückschneiden
Bodendeckerfläche ( Symphoricarpos und Lonicera
pileata) in den Zufahrtsbereichen (Bogenstraße und Poppenbrügger Weg)
zum RRB Barkauer Straße um ca. 50 cm zurück schneiden.
Flächen nach Rückschnitt reinigen (Unrat und Gehölzaufwuchs
entfernen).
Anfallendes  Schnittgut aufnehmen und entsorgen.
Der Nachweis der geordneten Entsorgung nach
dem Kreislaufwirtschafts- und Abfallgesetz (KrW-/AbfG)
ist auf Anforderung des AG vorzulegen.
Menge: 100,000 m2

**2.3 RRB Rother Teich**
RRB Rother Teich: Zuwegung zum Auslauf und Sandfang mähen
Lage: Russee, Rendsburger Landstraße 500, Wittschap
Zufahrt: Russee, Rendsburger Landstraße 500,
Wittschap, Weg in große Horst, Wanderweg Roter Teich
(schmaler Wanderweg) über Wiese, Anfrage vor Grünpflege
beim Kanalbetrieb, ob die Wiese befahrbar ist, Geeignet
für Kleinfahrzeuge, weicher Untergrund!

Betriebswegefläche: 446 m² + 430 m² = 876 m²
Bei 2 Arbeitsgängen = 1.752 m²

Der Betriebsweg ist auf einer Gesamtbreite von 1,5 m bis zum Auslauf
und zum Sandfang zu mähen sowie die Fläche vor dem Auslauf und Sandfang.
Es ist von 2 Pflegegängen pro Jahr auszugehen.
der Auftraggeber behält sich jedoch vor mehr oder weniger
Pflegegänge zu beauftragen.

Geräteeinsatz: nach Wahl des AN

Zuwegung mähen und anfallendes Schnittgut aufnehmen und entsorgen. Der Nachweis der geordneten Entsorgung nach dem Kreislaufwirtschafts- und Abfallgesetz (KrW-/AbfG) ist auf Anforderung des AG vorzulegen.
Menge: 1752,000 m2

**2.4 SF Villacher Straße**
Zufahrt über wassergebundenen Weg bei Tauernweg 198

ebene Fläche : 780 m²
2-mal jährlich (Mai und September)
mähen, in 1 m Breite um den Sandfang herum mähen.

Zaun: 107 m
innen und zu den Torseiten hin außen
frei schneiden= 129 m gesamt

EP = Preis für 1 Arbeitsgang komplett

Zuwegung mähen und anfallendes Schnittgut aufnehmen und entsorgen. Der Nachweis der geordneten Entsorgung nach dem Kreislaufwirtschafts- und Abfallgesetz (KrW-/AbfG) ist auf Anforderung des AG vorzulegen.
Menge: 2,000 St

**2.5 Fläche Am Wellsee 1-3 mähen und Hecke schneiden**
Lage: Wellsee, Wellseedamm 1- 3,
Elmschenhagen / Kroog

Umfahrt: Nicht möglich
Geräteeinsatz: nach Wahl des AN

Beide Hecken schneiden = 2 x 32 m = 64 m

Ebene Fläche: 131 m²
2 x jährlich (Mai / September) mähen

Wiesenfläche im Rahmen der Unterhaltungspflege gem. DIN
18 919 pflegen
Anfallendes Schnittgut braucht nicht aufgenommen werden.
Es ist von 2 Pflegegängen pro Jahr auszugehen.

Der Auftraggeber behält sich jedoch vor mehr oder weniger
Pflegegänge zu beauftragen.

EP = Preis für 1 Arbeitsgang komplett
Menge: 2,000 St

**2.6 Einleitstelle Salzwiesenweg**
Mahd an der Einleitstelle Salzwiesenweg / Schilkseer Au
Lage: Kiel-Schilksee
Zufahrt: über unbefestigten Fußweg hinter Salzwiesenweg 7
geeignet für Kleinfahrzeuge
1 Tor in 4 m Breite vorhanden
Umfahrt: teilweise außerhalb des Zaunes möglich
Geräteeinsatz: nach Wahl des AN

ebene Fläche: 259 m²
Böschungsfläche: 100 m² (inkl. 20% Aufschlag)
Gesamtmähfläche: 359 m²
Zaunlänge: 59 m
Die Innen- und Außenseite (gesamt 118 m) des Zaunes sind
frei zu mähen.
Dort wachsende Sträucher und Aufwuchs ist ebenfalls zu entfernen.

Hindernisse: keine
Bemerkung: Die Böschung ist sehr steil. Die Mitarbeiter
sind entsprechend zu sichern.

Fläche mähen und anfallendes Schnittgut aufnehmen und entsorgen. Der Nachweis der geordneten Entsorgung nach dem Kreislaufwirtschafts- und Abfallgesetz (KrW-/AbfG) ist auf Anforderung des AG vorzulegen.
Menge: 1,000 St

**2.7 Betriebsweg Pumpstation Pudelhütte 1 + 2**
Lage: Hammer, zwischen Damaschkeweg und Am Waldrand

Zufahrt: über Damaschkeweg 62 geeignet für Kleinfahrzeuge,

Betriebswegfläche:
1.350m² wassergebundene Decke reinigen /mähen
850 m² Rasenfläche mähen
450 m Rinnen reinigen
Geräteeinsatz: nach Wahl des AN

Es ist von 2 Pflegegängen pro Jahr auszugehen.
der Auftraggeber behält sich jedoch vor mehr oder weniger
Pflegegänge zu beauftragen.

Achtung: EP = Preis für 1 Arbeitsgang komplett

Zuwegung mähen, anfallendes Schnittgut aufnehmen und
entsorgen. Der Nachweis der geordneten Entsorgung nach
dem Kreislaufwirtschafts- und Abfallgesetz (KrW-/AbfG)
ist auf Anforderung des AG vorzulegen.
Menge: 2,000 St

### 3 Unterhaltung Betriebswege

**3.1 Wassergebundene Decke pflegen, 2 x jährlich**
Wassergebundene Fläche, in mehreren Teilflächen im
Kieler Stadtgebiet kurz mähen. Schnittgut und Unrat
aufnehmen und entsorgen.

Einzelflächen zwischen 40 - 710 m² groß:

 -RRB Domänental / Mettenhof (inklusive Wendehammer)
 -RRB Uhlenkrog West
- SF Krugteich
- Wendefläche SF Flensburger Straße 67
- Zufahrt SF Villacher Straße
- RRB Krooger Kamp
- RRB Kieler Weg / Bormkamp (inklusive Wendehammer)
- RRB Lütt Steenbusch
- RKB Speckenbeker Weg

Der Nachweis der geordnetenEntsorgung nach dem
Kreislaufwirtschafts- und Abfallgesetz (KrW-/AbfG) ist auf
Anforderung des AG vorzulegen.

Es ist von 2 Pflegegängen pro Jahr auszugehen;  der Auftraggeber behält sich jedoch vor mehr oder  weniger Pflegegänge zu beauftragen.

Gesamtfläche: 3.340 m²
2 Arbeitsgänge = 6.680 m²
Menge: 6680,000 m2

**3.2 Betriebsweg Fuhlensee Brücke und Bauwerk**
Wassergebundene Zuwegung zur Brücke und zu den Bauwerken
pflegen /mähen

Lage: Strande / Strander Straße 2 / Fuhlensee

Zufahrt: Gegenüber Strander Straße 2, Geeignet für
Kleinfahrzeuge,

Betriebswegsfläche: 1520m²
Abrechnungsfläche = 2 Arbeitsgänge = 3.040 m²
Der Betriebsweg ist auf einer Gesamtbreite von 3,5m zu
pflegen (siehe Pos. 03.001) bzw. zu mähen zur Brücke, an der Brücke
und zu den beiden Bauwerken.

Geräteeinsatz: nach Wahl des AN

Zuwegung pflegen bzw. mähen, anfallendes Schnittgut aufnehmen und
entsorgen. Der Nachweis der geordneten Entsorgung nach dem Kreislaufwirtschafts- und Abfallgesetz (KrW-/AbfG) ist auf Anforderung des AG vorzulegen.
Menge: 3040,000 m2

**3.3 Bauwerke Fuhlensee Brücke**
Fläche am und innerhalb des Bauwerks mähen, Brombeeren
und Wildwuchs zurückschneiden
Lage: Strande / Strander Straße 2 / Fuhlensee
Zufahrt: gegenüber Strander Straße 2

Umfahrt: teilweise auf wassergebundenem Weg möglich
Geräteeinsatz: nach Wahl des AN

Grünflächefläche liegt innerhalb einer Umzäunung

Ebene Fläche: 0m²
Böschungsfläche für zwei Bauwerke Gesamt: 502m² (inkl.
20% Aufschlag)
Zaunlänge: 127m
Die Innenseite des Zaunes und Außenseiten sind  zu mähen.
Brombeeraufwuchs und Wildwuchs sind 1m um den Zaun zurück zuschneiden

Vegetation: Gras, Brombeeren und Wildwuchs

Hindernisse: Bauwerk innerhalb der Umzäunung und
Treppen außerhalb

Bemerkung: Die Böschung ist teilweise sehr steil

Anfallendes Schnittgut aufnehmen und entsorgen. Der Nachweis der geordneten Entsorgung nach dem Kreislaufwirtschafts- und Abfallgesetz (KrW-/AbfG) ist
auf Anforderung des AG vorzulegen.

Es ist von mindestens 2 Pflegegängen pro Jahr
auszugehen wodurch sich eine Gesamtfläche von 1004m²
und eine Zaunlänge von 254m ergibt; der Auftraggeber
behält sich jedoch vor mehr oder weniger Pflegegänge zu
beauftragen.
Abrechnungsfläche = 2 Arbeitsgänge = 2516 m²
Menge: 2516,000 m2

**3.4 Einleitstelle Wellseedamm / Stechwiese**
Fläche an und zur Einleitstelle mähen
Lage: Wellsee, Wellseedamm / Stechwiese 3,
Fahrtrichtung Elmschenhagen

Zufahrt: Gegenüber Stechwiese 3, Geeignet für
Kleinfahrzeuge, teilweise weicher Untergrund!

Umfahrt: Nicht möglich
Geräteeinsatz: nach Wahl des AN

Ebene Fläche: 120m²
Es ist von 2 Pflegegängen pro Jahr auszugehen hierdurch
ergibt sich eine Gesamtfläche von 240m².
Auftraggeber behält sich jedoch vor mehr oder weniger
Pflegegänge zu beauftragen.

Wiesenfläche im Rahmen der Unterhaltungspflege gem. DIN
18 919 pflegen. Anfallendes Schnittgut braucht nicht aufgenommen werden.
Menge: 240,000 m2

**3.5 Rasengittersteinflächen pflegen 2 x jährlich**
Rasengittersteinflächen, in mehreren Teilflächen im
Kieler Stadtgebiet saübern. Schnittgut, Unrat und Blätter
aufnehmen und entsorgen.

Einzelflächen zwischen 43 - 318 m² groß:
- Zufahrt RRB Goerdelerring
- RKB Aubrook / Tiergehege und Wendefläche am Wanderweg
- Wendeplatz Lämmerstücken
- Zufahrt SF Flensburger Straße 67
- Zufahrt Am Wellsee 40
- RRB Citti
- Ohlshausenstraße

Gesamtfläche: 1.085 m²
Es ist von 2 Pflegegängen pro Jahr auszugehen;
der Auftraggeber behält sich jedoch vor mehr oder
weniger Pflegegänge zu beauftragen.

2 Pflegegänge = 2.170 m²

Der Nachweis der geordneten Entsorgung nach dem Kreislaufwirtschafts- und
Abfallgesetz (KrW-/AbfG) ist auf Anforderung des AG vorzulegen.
Menge: 2170,000 m2

**3.6 Pflasterflächen reinigen, 2 x jährlich**
Pflasterflächen, Betonpflaster und -platten und
Großsteinpflaster, mehrere Teilflächen inkl.
Rand- und Kleinflächen im Kieler Stadtgebiet, ohne
Einsatz von Pestiziden von Gras- und Krautbewuchs in
den Fugen befreien.
Anfallende Wildkräuter, Schnittgut sowie Laub
aufnehmen und entsorgen.

Ort:
Sandfang Tauernweg  175 m²
RRB Igelpfad 75 m²
RRB Heidenberger Teich 100 m²

Gesamtfläche: 350 m² bei 2 Pflegegängen = 700m²
Es ist von 2 Pflegegängen pro Jahr auszugehen (Frühjahr und Herbst).
Der Auftraggeber behält sich jedoch vor mehr oder weniger
Pflegegänge zu beauftragen.

Der Nachweis der geordneten Entsorgung nach dem Kreislaufwirtschafts- und
Abfallgesetz (KrW-/AbfG) ist auf Anforderung des AG vorzulegen.
Menge: 700,000 m2

### 4 Gehölz- und Rodungsarbeiten

*Hinweis: Die Gehölz- und Rodungsarbeiten erfolgen nur nach*
Die Gehölz- und Rodungsarbeiten erfolgen nur nach
besonderer Anweisung des AG. Die Mengen stehen zum
Zeitpunkt der Ausschreibung nicht fest. Der
Durchschnitt der letzten Jahre Betrug ca. 10
Baumfällungen unterschiedlicher Größe und ca. 5 Kronen-
Schnittmaßnahmen pro Jahr. Die Mengen im
Leistungsverzeichnis weichen von den tatsächlich
auszuführenden Mengen ab.
Die Baumstandorte sind im gesamten Stadtgebiet Kiel und
im Klärwerk Bülk. Es ist an einem Standort  meistens
jeweils nur ein Baum zu fällen, ein Stubben zu roden
oder ein Kronenschnitt durchzuführen. Die Anfahrt- und
Rüstzeit ist entsprechend in die Positionen
einzukalkulieren.

**4.1 Verkehrssicherung**
Vor Beginn der Baumarbeiten, die sich auf den
Straßenverkehr auswirken, ist vom AN als Voraussetzung
für die Durchführung der Arbeiten und zur
Aufrechterhaltung von Verkehrssicherungsanlagen
einschließlich der Beschilderung und
Baustellenmarkierung nach § 45 StVO eine
Verkehrsanordnung einzuholen. Diese ist rechtzeitig vor
Beginn der Arbeiten beim Bürger- und Ordnungsamt der
Landeshauptstadt Kiel zu beantragen. Das Einholen der
Verkehrsanordnung sowie das Aufstellen und Vorhalten
von Schildern und Absperrmaterialien ist Bestandteil
der Position. Es ist von einer Tagesleistung
auszugehen. Die Position ist nur auf Anweisung des AG
auszuführen.
Menge: 36,000 St

**4.2 Baumfällung h bis 10 m ohne Hubsteiger**
Laubbaum fällen, benachbarter Gehölzbestand darf nicht
beschädigt werden:
Laubbaum, bis 10 m hoch, einstämmig,
Anfallendes Schnittgut aufnehmen und entsorgen. Der
Nachweis der geordneten Entsorgung nach dem
Kreislaufwirtschafts- und Abfallgesetz (KrW-/AbfG) ist
auf  Anforderung des AG vorzulegen. Die Position ist
nur auf Anweisung des AG auszuführen.
Menge: 1,000 St

**4.3 Baumfällung h 10-15 m ohne Hubsteiger**
Baumfällung wie vor beschrieben, jedoch h 10-15m
Menge: 1,000 St

**4.4 Baumfällung h 15-20 m ohne Hubsteiger**
Baumfällung wie vor beschrieben, jedoch h 15-20m
Menge: 10,000 St

**4.5 Baumfällung h 20-25 m ohne Hubsteiger**
Baumfällung wie vor beschrieben, jedoch h 20-25m
Menge: 5,000 St

**4.6 Baumfällung h 25-30 m ohne Hubsteiger**
Baumfällung wie vor beschrieben, jedoch h 25-30m
Menge: 1,000 St

**4.7 Baumfällung h 10-15 m mit Hubsteiger**
Baumfällung wie vor beschrieben, jedoch h 10-15m, mit
Hubsteiger. Der Einsatz eines Hubsteigers ist
einzukalkulieren.
Menge: 1,000 St

**4.8 Baumfällung h 15-20 m mit Hubsteiger**
Baumfällung wie vor beschrieben, jedoch h 15-20m
Menge: 10,000 St

**4.9 Baumfällung h 20-25 m mit Hubsteiger**
Baumfällung wie vor beschrieben, jedoch h 20-25m
Menge: 5,000 St

**4.10 Baumfällung h 25-30 m mit Hubsteiger**
Baumfällung wie vor beschrieben, jedoch h 25-30m
Menge: 1,000 St

**4.11 Baumfällung h bis 20 mittels Seilklettertechnik**
Laubbaum aufgrund der sehr engen Platzverhältnisse
mittels Seilklettertechnik fällen, benachbarter
Gehölzbestand darf nicht beschädigt werden:
Laubbaum, bis 20 m hoch, einstämmig
Anfallendes Schnittgut aufnehmen und entsorgen. Der
Nachweis der geordneten Entsorgung nach dem
Kreislaufwirtschafts- und Abfallgesetz (KrW-/AbfG) ist
auf Anforderung des AG vorzulegen. Die Position ist nur
auf Anweisung des AG auszuführen.
Menge: 1,000 St

**4.12 Stubbenrodung bis 50 cm Durchmesser**
Stubben bis in 50 cm Tiefe fräsen.
Stubbenloch mit umgebenden Boden verfüllen. Anfallendes
Material aufnehmen und entsorgen. Der Nachweis der
geordneten Entsorgung nach dem Kreislaufwirtschafts-
und Abfallgesetz (KrW-/AbfG) ist auf Anforderung des AG
vorzulegen.
Die Position ist nur auf Anweisung des AG auszuführen.
Menge: 20,000 St

**4.13 Stubbenrodung 50-70 cm Durchmesser**
Stubbenrodung wie vor, jedoch 50-70 cm Durchmesser.
Menge: 10,000 St

**4.14 Stubbenrodung 70-90 cm Durchmesser**
Stubbenrodung wie vor, jedoch 70-90 cm Durchmesser.
Menge: 10,000 St

**4.15 Stubbenrodung 90-110 cm Durchmesser**
Stubbenrodung wie vor, jedoch 90-110 cm Durchmesser.
Menge: 5,000 St

**4.16 Kronen-Schnittmaßnahmen, h bis 10 m**
Schnittmaßnahmen an altem ausladenden Laubbaum (Eiche,
Linde, Esche, Ahorn), bis 10 m hoch, zur
Kronenauslichtung und Totholzentfernung vornehmen:
Totholz, Zweige und Äste bis 20 cm Durchm. sind nach
Angaben der Bauleitung fachgerecht einzukürzen bzw. zu
entfernen. Seitliche Stammaustriebe sind fachgerecht zu
entfernen. Anfallendes Schnittgut aufnehmen und
entsorgen. Der Nachweis der geordneten Entsorgung nach
dem Kreislaufwirtschafts- und Abfallgesetz (KrW-/AbfG)
ist auf Anforderung des AG vorzulegen. Die Position ist
nur auf Anweisung des AG auszuführen.
Menge: 1,000 St

**4.17 Kronen-Schnittmaßnahmen, h 10 - 20 m**
Kronen-Schnittmaßnahmen wie vor, jedoch Höhe 10-20 m.
Menge: 1,000 St

**4.18 Kronen-Schnittmaßnahmen, h 20 - 30 m**
Kronen-Schnittmaßnahmen wie vor, jedoch Höhe 20-30 m.
Menge: 1,000 St

**4.19 Liegende Bäume aufnehmen L bis 10 m**
Liegenden Laubbaum (z. B. Windwurf) Stammdurchmesser
Länge bis 10 m zerteilen und verwerten.
Anfallendes Schnittgut aufnehmen und entsorgen. Der
Nachweis der geordneten Entsorgung nach dem
Kreislaufwirtschafts- und Abfallgesetz (KrW-/AbfG) ist
auf  Anforderung des AG vorzulegen. Die Position ist
nur auf Anweisung des AG auszuführen.
Menge: 1,000 St

**4.20 Liegende Bäume aufnehmen L 10-15 m**
Liegenden Laubbaum (z. B. Windwurf) zerteilen und
verwerten wie vor beschrieben, jedoch Länge 10-15 m.
Menge: 1,000 St

**4.21 Liegende Bäume aufnehmen L 15-20 m**
Liegenden Laubbaum (z. B. Windwurf) zerteilen und
verwerten wie vor beschrieben, jedoch Länge 15-20 m.
Menge: 1,000 St

**4.22 Liegende Bäume aufnehmen L 20-25 m**
Liegenden Laubbaum (z. B. Windwurf) zerteilen und
verwerten wie vor beschrieben, jedoch Länge 20-25 m.
Menge: 1,000 St

**4.23 Liegende Bäume aufnehmen L 25-30 m**
Liegenden Laubbaum (z. B. Windwurf) zerteilen und
verwerten wie vor beschrieben, jedoch Länge 25-30 m.
Menge: 1,000 St

**4.24 Abgelagertes Gehölzschnittmaterial bis 15 cm entsorgen**
Im Randbereich der RRB oder anderen Grünflächen
abgelagertes Gehölzschnittmaterial, Astlänge bis 4 m,
Ast-Durchm. bis 15 cm, aufnehmen; Anfallendes
Pflanzenmaterial  entsorgen. Der Nachweis der
geordneten Entsorgung nach dem Kreislaufwirtschafts-
und Abfallgesetz (KrW-/AbfG) ist auf Anforderung des AG
vorzulegen. Abgerechnet werden die nachgewiesenen Menge
mit Herkunftsangabe.
Die Position ist nur auf Anweisung des AG auszuführen.
Menge: 10,000 t

**4.25 Abgelagertes Gehölzschnittmaterial bis 40 cm entsorgen**
Abgelagertes Gehölzschnittmaterial entsorgen, wie vor
jedoch Stammdurchm. bis 40 cm, inkl. Ablängen auf die
erforderliche Lransportlänge.
Menge: 10,000 t

### 5 Stundenlohnarbeiten und Maschinenstunden

*Hinweis: Für auf Anordnung des Auftraggebers durchzuführende*
Für auf Anordnung des Auftraggebers durchzuführende
Arbeiten im Stundenlohn werden folgende
Verrechnungssätze vereinbart, die sämtliche
Aufwendungen enthalten, insbesondere den tatsächlichen
Lohn mit den Zuschlägen für Gemeinkosten,
Sozialkassenbeiträge, Winterbauumlage,
vermögenswirksame Leistungen sowie Lohn- bzw.
Gehaltsnebenkosten. Zuschläge für Nacht-, Sonntags- und
Feiertagsarbeit sind nicht einzurechnen.

**5.1 Lohnstunde Vorarbeiterin / Vorarbeiter**
Lohnstunde einer Vorarbeiterin / eines Vorarbeiters zum
Nachweis
Menge: 1,000 h

**5.2 Lohnstunde Gärtnerin / Gärtners**
Lohnstunde einer Gärtnerin / eines Gärtners  zum
Nachweis
Menge: 1,000 h

**5.3 Lohnstunde Gartenbauhelferin / Gartenbauhelfers**
Lohnstunde Gartenbauhelfer /-in zum Nachweis
Menge: 1,000 h

**5.4 Maschinenstunde Kleingeräte**
Maschinenstunde zum Nachweis als Zulage ohne Bedienung
für Kleingeräte wie zum Beispiel  Freischneider,
Motorsäge, Balkenmäher, Motorheckenschere zum Nachweis.
Menge: 1,000 h

USt %: 19,00
